# WSH / Umladestation Isen LRA Erding
Angebotsaufforderung (GAEB DA XML 3.3, DA83)
Projekt: 2704
Währung: EUR
Erstellt mit: GXML Toolbox V3.3 R20220330, ORCA AVA 27 27.00.00, 16.04.2026

## I. Baubeschreibung
ALLGEMEINE BAUBESCHREIBUNG

Das Landratsamt Erding, beabsichtigt die Müllumladestation Isen neu zu organisieren. Baumgartner Bogen 1, 84424 Isen.

In dieser Ausschreibung sind die Putz- und Malerarbeiten für das Betriebsgebäude beinhaltet.

1. Angaben zur Baustelle

Die Maßnahme befindet sich auf dem bestehenden Deponiegelände der Müllumladestation Isen.
Das Baufeld befindet sich nördlich der bestehenden Umladehalle, in dem Bereich der Bestandsgebäude (Betriebsgebäude und Werkstatt/Garage) und draüber hinaus.

Das Gelände ist außerhalb der Öffnungszeiten geschlossen und alarmgesichert. Zugang außerhalb der Öffnungszeiten ist mit dem AG abzustimmen.

Erschlossen wird das Grundstück über die Staatsstraße 2086 und die Ortsverbindungsstraße Sollach.

Die Umladehalle sowie der neu errichtete südliche Teil des Wertstoffhof bleiben permanent im Betrieb. Anweisungen des ansässigen Betriebs ist unbedingt Folge zu leisten.
Ebenso ist mit Besucherverkehr zu rechnen, wodurch die Baustellensicherheit stehts sichergestellt werden muss.

Bedingt durch diesen Betrieb ist die erforderliche Baustelleneinrichtungs- und Lagerfläche (ca. 4.000 m²) auf einem anderen Grundstück vorgesehen. Siehe BE-Plan Anlage 1.

Entfernung ca.  460m.

Die Beförderung zu dieser Lagerfläche ist in die entsprechenden Positionen mit einzukalkulieren.

2. Baumaßnahmen:

Bei nachfolgender Ausschreibung handelt es sich ausschließlich um Leistungen für das neu errichtete Betriebsgebäude.

Das Gebäude beinhaltet den Bereich der Annahmestelle für Elektroaltgeräte des Wertstoffhofs im Erdgeschoss sowie Umkleideräume und Aufenthaltsräume im Obergeschoss.

Im Kellergeschoss befinden sich Technik- und Lagerräume.

Der Zugang zum Betriebsgebäude erfolgt über drei Eingänge:

- Eingang R-001.1 (-1,08)
- Eingang R-006.2 Kasse (-1,08)
- Eingang R-005.1 EAG (-2,18)

Raumliste:

Kellergeschoss
Raum-Nr.  R-U01 Flur
 R-U02 Sicherh.
 R-U03 Technik I
 R-U04 Technik II
 R-U05 Technik III
Erdgeschoss
Raum-Nr.  R-001 Eingang
 R-002 WC MA
 R-003 WC barr.
 R-004 Waschraum
 R-005 EAG
 R-006 Kasse/Aufsicht

Obergeschoss
Raum-Nr.  R-101 Aufenthalt
R-102 Flur
R-103 Umkleide D
R-104 Trockenraum
R-105 Umkleide H
R-106 Besprechung

Andere Ausbaugewerke:

- Trockenbauarbeiten
- Estricharbeiten
- Bodenbelagsarbeiten
- Innentüren

Die oben genannten Arbeiten anderer Unternehmer verlaufen zeitweise parallel. Erschwernisse / Behinderungen / Abstimmungen mit den jeweiligen Gewerken sind in die Einheitspreise einzukalkulieren.

3. Termine

Putzarbeiten Außen
Beginn  27.10.2026
Fertigstellung 16.11.2026

Malerarbeiten Außen
Beginn  17.11.2026
Fertigstellung 23.11.2026

Putz und Malerarbeiten Innen
Beginn  09.12.2026
Fertigstellung 22.12.2026

## II. Vorbemerkungen
Vorbemerkungen

1. Allgemein

1.1 Mitgeltende Normen und Regeln

ArbStättV Arbeitsstättenverordnung
ASR, Technische Regelungen für Arbeitsstätten
DGUV-Vorschriften
Unfallverhütungsvorschriften
UVV sind verbindliche Rechtsnormen und gelten für die
Mitglieder (Unternehmer) und Versicherte (Arbeitnehmer) des jeweiligen Unfallversicherungsträgers. Darüber hinaus haben sie auch Gültigkeit für Fremdfirmen, die bei Mitgliedsunternehmen tätig sind. Dies gilt nach § 16 Abs. 2 SGB VII auch für ausländische Unternehmen, die in Deutschland tätig werden, selbst wenn sie hier keinen Firmensitz haben und keiner Berufsgenossenschaft angehören.

1.2. Angaben zum Baustellenbetrieb
Wegen der örtlichen Besonderheiten ist dem Bieter/AN eine Besichtigung der Baustelle vor der Angebotserstellung anzuraten. Die Besichtigung der Baustelle bedarf der vorherigen Abstimmung mit dem Auftraggeber und ist mindestens eine Woche vorher anzumelden. Für jeden Bieter ist grundsätzlich nur eine Ortsbesichtigung vorgesehen, wobei zu diesem Termin die Besichtigungen durch die Nachunternehmer eingeschlossen sind.

1.2.1 Baustelleneinrichtung, Hebezeuge / Kran
Die zur ordnungsgemäßen Ausführung der Arbeiten
notwendigen Geräte jeglicher Art (Hebezeuge, Kran, etc.) sind Nebenleistung, werden nicht gesondert vergütet und sind in die
Einheitspreise einzukalkulieren.

1.2.2 Gerüste

Das bauseitig gestellte Gerüst im Außenbereich wird dem Auftragnehmer für die Dauer seiner Arbeiten zur Mitbenutzung zur Verfügung gestellt. Nach Abschluss der Leistungen ist das Gerüst in einem ordentlichen und sauberen Zustand zu hinterlassen.

Sollten im Zuge der Fassadenarbeiten Verschmutzungen am Gerüst entstehen, sind diese zeitnah durch den Auftragnehmer zu beseitigen. Sofern eine Reinigung durch Dritte erforderlich wird, werden die hierfür anfallenden Kosten in Abstimmung weiterberechnet.

1.2.3 Feuer
Verbot von offenem Feuer in ausgewiesenen Bereich des Betriebsgeländes.

1.2.4 Alkoholverbot
Auf Grundlage der DGUV Vorschrift 1 §7 (2) besteht auf dem gesamten Baustellengelände Alkoholverbot. Auf Verdacht des Konsums bei einer oder mehreren Personen wird vom Hausrecht Gebrauch gemacht und dem/den Betreffenden das Hausverbot erteilt sowie dem AN zur Anzeige gebracht.

Eine Beweispflicht von Seiten des AG oder dessen Vertreter besteht in diesem Fall nicht.

1.2.5 Sauberkeit auf der Baustelle
Verschmutzungen öffentlicher und privater Verkehrsflächen sind laufend unverzüglich zu beseitigen.
Gibt die Sauberkeit der Baustelle zu Beanstandungen Anlass, wird die örtliche Bauüberwachung nach einmaliger fruchtloser Aufforderung zur Mängelabstellung eine Baustellenreinigung zu Lasten des festgestellten Verursachers veranlassen.

1.2.6 Toilettenanlagen und Aufenthaltsräume
Toilettenanlagen und Aufenthaltsräume gelten als Baustelleneinrichtung und sind in die Einheitspreise mit einzukalkulieren.
Die aufgestellten Sanitäreinrichtungen sind pfleglich zu behandeln und gemäß deren Bestimmungen zu nutzen.
Zweckentfremdung als Reinigungs- und bzw. Entsorgungsraum von nicht zweckbestimmten Materialien sind zu unterlassen und werden dahingehend geahndet, dass die Kosten der Beseitigung durch den Verursacher zu tragen sind.
Das Urinieren oder Hinterlassen von Fäkalien auf dem gesamten Anwesen ist verboten. Bei Zuwiderhandlung erfolgt der Verweis von der Baustelle und Strafanzeige wegen Sachbeschädigung.
Zementwasser und -schlämme dürfen nicht in die Kanalisation gelangen oder auf dem Baugelände "entsorgt" werden.

1.2.7 Sicherheit und Gesundheit
Den Anweisungen des Sigeko´s ist Folge zu leisten.

1.2.8 Arbeitszeiten, Schutz gegen Baulärm
Für die Arbeitszeiten gelten die allgemein gültigen Regelungen zu Arbeits- und Pausenzeiten. Arbeiten an Sonn- und Feiertagen sind nur nach vorheriger behördlicher Genehmigung und Zustimmung des AG zulässig.
Zum Schutz vor Baulärm gelten die Regelungen gem. § 22 des Bundes-Immissionsschutzgesetzes.

1.2.9 Firmenschilder, Werbung
Das Aufhängen und Anbringen von Firmenschildern und Eigenwerbung ist nur nach vorheriger Genehmigung durch den AG und die örtliche Bauüberwachung zulässig.

1.2.10 Schutz- u. Verkehrssicherungspflicht
Der AN hat alle Gewerke üblichen und erforderlichen Schutz- und Verkehrssicherungsmaßnahmen zum Betreiben der Baustelle einschl. der betroffenen Gehsteig- und Straßenbereiche zu treffen. Für Schäden, die durch unzureichende Schutz- und Sicherungsmaßnahmen entstehen, haftet allein der AN.
Der Baustellenverkehr muss gemäß StVO einwandfrei abgesichert werden.
Die Ein- und Ausfahrt sowie die notwendigen Sicherungsmaßnahmen im Rahmen des beigefügten Baustelleneinrichtungsplanes sind vom AN festzulegen.
Vor Beginn und während der Arbeiten sind vom AN etwaige Gefahrenbereiche in geeigneter Weise wirksam abzusperren. Es muss jedoch darauf geachtet werden, dass es nicht zu Beeinträchtigungen des Straßen-, Fußgänger- und Radverkehrs kommt.

1.3. Sonstige Angaben
Der Auftragnehmer hat dafür Sorge zu tragen, dass während der Ausführung seiner Leistungen immer mindestens ein fließend deutsch sprechender Mitarbeiter seiner Firma auf der Baustelle anwesend ist. Des Weiteren ist die Teilnahme des zuständigen Firmen-Bauleiters an den wöchentlichen Baubesprechungen verpflichtend. Der Auftragnehmer hat Bautagesberichte zu erstellen und wöchentlich der örtlichen Bauüberwachung vorzulegen.

Genehmigungen, z. B. für Straßensperrung und Sondernutzungen, sind, soweit sie zur Ausführung der eigenen Leistung nötig sind, rechtzeitig und ordnungsgemäß bei den zuständigen Behörden zu beantragen. Die Kosten hierfür sind in die Einheitspreise mit einzurechnen. Die Genehmigungen sind unverzüglich der Bauüberwachung in Kopie vorzulegen.

1.4 Angaben zur Ausführung
Vor Ausführungsbeginn hat der Auftragnehmer mit dem Auftraggeber festzulegen, wo das zu verwendende Material auf der Baustelle gelagert werden kann, um gegenseitige Störungen der am Bau beteiligten Handwerkerwährend der Bauausführung zu vermeiden.
Wenn bauseitige Vorleistungen erforderlich sind, hat der Auftragnehmer dem Auftraggeber rechtzeitig die erforderlichen Angaben möglichst in Verbindung mit Detailzeichnungen zu übergeben.
Späne vom Bohren und Fräsen sowie Reste von Schleifstaub sind sofort von den bearbeiteten Teilen zu entfernen.

1.5 Unterlagen auf der Baustelle / Anlagen zum LV
Zu den auf der Baustelle vorzuhaltenden Ausführungsunterlagen zählt neben den Ausführungsplänen auch eine Ausfertigung dieser Leistungsbeschreibung.

2. Baustelleneinrichtung

2.1 Angaben zu Stoffen und Bauteilen
Baustromverteiler müssen mindestens der Schutzart IP 43, die ggf. dazu gehörenden Messeinrichtungen IP 54 entsprechen. Baustrom wird kostenlos zur Verfügung gestellt.

2.2 Angaben zur Ausführung
Der AN hat innerhalb von 7 Kalendertagen nach Zuschlagserteilung einen detaillierten Baustelleneinrichtungsplan vorzulegen, in dem alle Elemente der Baustelleneinrichtung eingetragen und alle sonstigen speziellen Randbedingungen des Baufeldes berücksichtigt sind (gemäß Formblatt 214.H). Der Plan ist mit der örtlichen Bauüberwachung, dem SiGeKo sowie ggf. mit den zuständigen Behörden und weiterer am Bau fachlich Beteiligter abzustimmen und rechtzeitig vor Ausführungsbeginn zu übergeben: als Datei im dxf/dwg- und im pdf-Format an den AG und die örtliche Bauüberwachung.
Baustelleneinrichtung auf Grasnarbe oder Humus ist nicht gestattet.

Die Kronen- und Wurzelbereiche von Bäumen sind frei zu halten. Das gilt auch für Materiallagerungen. Vorhandene Grenzsteine und Vermessungsmarkierungen sind mit Beginn der Arbeiten im Zuge der Baustelleneinrichtung bis zum Räumen der Baustelleneinrichtung zu sichern.

Vor Beginn der Arbeiten hat sich der Auftragnehmer über den Verlauf von Leitungen, Kabel usw. (unter- und überirdisch) zu informieren. Notwendige Umlegungen sind rechtzeitig vom Auftragnehmer zu beantragen.

Baustellen- und endgültige Anschlüsse müssen grundsätzlich zugänglich bleiben und geschützt werden. Im Zweifel ist vom Auftragnehmer an den Auftraggeber ein Hinweis zu geben, erforderlichenfalls ist eine Festlegung zu treffen. Werden durch die Baustelleneinrichtung Rechte Dritter - insbesondere von Nachbarn - für die Dauer der Bauarbeiten oder vorübergehend und kurzfristig beeinträchtigt ist der Bauherr oder die Bauüberwachung unverzüglich zu informieren. Das gilt auch im Zweifel über das Vorliegen von Rechten oder bei zu vermutenden Beeinträchtigungen bzw. bei Beschädigung vorhandener Bauwerke oder Bauteile.

Der Auftragnehmer ist verpflichtet, die erforderlichen Maßnahmen zum Schutz vor Winterschäden zu treffen. Dazu gehört auch die ggf. erforderliche Kontrolle der Baustelle, insbesondere der Schutz der Messeinrichtungen unabhängig von deren Rechtsträgerschaft.

Beim Abbau der Baustelleneinrichtung ist zu beachten:
- Der Auftraggeber ist über den beabsichtigten Abbau der Baustelleneinrichtung oder von wesentlichen Teilen derselben zu informieren.
- Nicht mehr benötigte Teile der Baustelleneinrichtung sind unverzüglich zu entfernen.
- Nach Abbau der Baustelleneinrichtung sind das dafür benötigte Gelände bzw. die genutzten baulichen Anlagen und Gebäude in den ursprünglichen Zustand zu versetzen, soweit technisch möglich und falls nichts anderes vereinbart ist.

Das Baustellentor im Bauzaun ist ständig geschlossen zu halten!

Die Baugruben sind bis 2m Abstand zur Böschungskante absolut lastfrei zu halten. Sollten im Bereich der Baugruben Teilbereiche für die eigene Leistung verbaut werden müssen, sind die beschriebenen Maßnahmen im Baugrundgutachten auszuführen. Die dazu notwendigen Maßnahmen sind in den jeweiligen Positionen mit einzukalkulieren.

Die zum Erbringen der Leistung erforderliche Baustelleneinrichtung ist gemäß VOB/C in die Einheitspreise einzukalkulieren.

Die komplette Schutt- und Abfallentsorgung hat gemäß der Vorschriften des LRA Erding zu erfolgen.

Soweit für die eigene Leistung erforderlich, ist das Organisieren, Beantragen und Regeln aller erforderlichen Straßenbaurechtlichen Genehmigungen sowie Aufstellen der zu gehörigen Schutz- und Sicherungseinrichtungen, Beschilderungen, etc. gemäß STVO in der Eigenverantwortung des AN und wird nicht vergütet.

## III. Anlagenverzeichnis
III. Anlagenverzeichnis

Plananlagen

1. Lageplan:
  2704_WP_LP
  2704_WP_LP_Ü

2. BE-Plan:  2704_WP_BE

3. Ausführungsplanung:

 - Grundrisse:  2704_WP_BG_GR_KG
  2704_WP_BG_GR_EG
  2704_WP_BG_GR_1.OG

 - Schnitte:  2704_WP_BG_SC_A
  2704_WP_BG_SC_A.1-2
  2704_WP_BG_SC_B
  2704_WP_BG_SC_B.1-2
  2704_WP_BG_SC_C-E

 - Ansichten:  2704_WP_BG_AN Übersicht Ansichten

 - Details:  2704_DET_RO_TR Treppenübersicht
  2704_DET_RO_ATR Außentreppe

  2704_DET_FA_301 Auflager Zwischendecke
  2704_DET_FA_302 Sockel
  2704_DET_FA_303 Sockelbereich_ KG - Bohrpfahlwand
  2704_DET_FA_304 Übergang StB_Klinker

  2704_DET_DA_202 Ortsgangbildung
  2704_DET_DA_204 Traufe Dach

## 20 VE 20: Putz und Malerarbeiten Betriebsgebäude
EP-Anteile: Lohn; Material; Gerät; Sonstiges

### Titel 01 Vorbereitende Arbeiten / Dokumentation

**01.1 Bemusterung**
Musterfläche für Übergang der beiden ausgeschriebenen Putzflächen inkl. Fassadenanstrich erstellen

Mustergröße: ca. 80 x 80 cm
Menge: 2,000 St

**01.2 Schutzabdeckung Fenster und Türen**
Schutzabdeckung von Fenstern und Türen, außen
einschließlich Abkleben, herstellen, vorhalten, beseitigen und entsorgen.

Abdeckung bestehend aus:
Abdeckplane Profi PE-LD und Klebeband
Menge: 52,900 m2

**01.3 Schutzabdeckung Boden unter Gerüst**
Schutzabdeckung der Bodenflächen im Bereich des Standgerüsts herstellen, vorhalten, beseitigen und entsorgen.

Abdeckung bestehend aus:
Abdeckplane extra stark PE-LD und Klebeband
Menge: 41,800 m2

**01.4 Untergrund reinigen**
Fassadenfläche trocken, mechanisch reinigen durch Abbürsten mit Drahtbesen/ Drahtbürste oder ähnlichem
Anfallender Bauschutt und Abfall ist aufzunehmen und fachgerecht zu entsorgen
Nachfolgende Prüfung des Untergrunds auf Eignung und Tragfähigkeit

Art des Untergrunds: Mauerwerk/ Stahlbeton
Menge: 361,600 m2

### Titel 02 Arbeiten außen

*Hinweis: SOCKELPUTZ AUF STAHLBETON*

**02.5 Ab-/Anschluss im Erdreich abdichten**
Abdichten des An- bzw. Abschlussbereiches der bauseits ausgeführten Sockeldämmung im Einbindungsbereich mit feuchtigkeitsunempfindlichem Klebemörtel

- feuchtigkeitsunempfindlich
- wasserdampfdiffusionsfähig
- lange verarbeitungsoffene Zeit
- mit hoher Klebkraft
- haftet auf Bitumen
- leicht verarbeitbar

Ausführung umlaufend am Gebäude im Sockelbereich

Hersteller/ Produkt:
'.........'
Menge: 69,800 m2

**02.6 Putzabschlussprofil Sockel**
Anbringen des unteren Abschlusses des Putzaufbaus mit Hilfe eines Putzabschlussprofils auf den vorbereiteten Untergrund mit Ansetzmörtel, lot- und fluchtrecht befestigen

Gesamtputzdicke: ca. 20mm, max.30mm
Material: verzinktes Stahlblech mit PVC-Überzug
Farbe: weiß
Menge: 53,000 m

**02.7 Putzhaftbrücke mit Gewebeeinlage**
Putzuntergrundvorbehandlung bei Materialwechsel,
hier Übergang Dämmplatten (gewaffelt) zu Mauerwerk,
durch Aufspachteln einer Haftbrücke mit einem faserarmierten Haftmörtel und mit zusätzlicher Gewebeeinlage
Ausführung min. 10cm überlappend im Übergangsbereich

Hersteller / Produkt:
'.........'
Menge: 21,200 m2

**02.8 Sockelputz, Unterputz**
Aufbringen eines Leichtsockelputzes, zweilagig, Mörtelgruppe DIN EN 998-1: LW, CS III, Wc 2
(DIN 18550:PIII),
als Außenputz
geeignet für das Verputzen von Dämmplatten

Hersteller/ Produkt:
'.........'
Menge: 69,800 m2

**02.9 Flächenarmierung Sockelbereich**
Flächenarmierung des Sockelbereichs mit Glasfasergewebe und mit feuchtigkeitsunempfinglicher Armierungsmasse herstellen, Stöße sind ca. 10cm zu überlappen, bei Einbindung im Erdreich in der Regel ca. 5cm über die verklebten Dämmplatten hinaus

Armierungsmasse:
- feuchtigkeitsunempfinglich
- wasserdampfdissusionsfähig
- lange verarbeitungsoffenen Zeit
- mit hohe Klebkraft
- leicht verarbeitbar

Hersteller/ Produkt:
'.........'
Menge: 69,800 m2

**02.10 Armierung an Leibungen**
Zulage zur Flächenarmierung in Leibungen,
wie zuvor beschrieben
Leibungstiefe: ca. 15cm
Menge: 4,200 m

**02.11 Putzabschlussprofil zur Trennung von Struktur- und Sockelputz**
Putzabschlussprofil zur Trennung zwischen Struktur- und Sockelputz nach Ausführung der Flächenarmierung
mit der genannten Armierungsmasse fluchtgerecht anbringen

Hersteller/ Produkt:
'.........'
Menge: 53,000 m

**02.12 Glattputz Sockelfläche, zweimal**
Silicon-Putz, Feinputz zur Ausbildungg von Sockelflächen als Glattputz, zweilagig, auftragen und abreiben
Nach ausreichender Trockenzeit nochmaliger Auftrag und Abreiben der zweiten Schicht
verarbeitungsfertig, ausgezeichnet diffusionsfähig, hervorrangend wasserabweisend, leicht verarbeitbar, Glattputz, für außen

Farbton: mittel getönt (Hellbezugswert ≥ 25 und ≤ 65) nach Wahl des AG

Hersteller/Produkt:
'.........'
Menge: 69,800 m2

**02.13 Glattputz an Leibungen**
Zulage für zweilagigen Glattputz in Leibungen,
wie zuvor beschrieben
Leibungstiefe: ca. 15cm
Menge: 4,200 m

**02.14 zweifacher Feuchteschutzanstrich im erdberührten Bereich**
Feuchteschutzanstrich im erdberührtem Bereich bis ca. 5cm über Geländeoberkante
zweimaliger Anstrich, der sichtbare Streifen des Feuchteschutzanstriches kann aus optischen Gründen mit der System-Fassadenfarbe überstrichen werden

Ausführung bis ca.30cm unter Geländeoberkante

Hersteller/ Produkt:
'.........'
Menge: 32,600 m2

**02.15 Noppenbahn mit Drainagevlies und Abdeckprofil**
Liefern und Anbringen einer Noppenschutzbahn mit Drainagevlies, wandseitiger Gleitfolie und Abdeckprofil als Schutz gegen mechaniche Beschädigung der Putzflächen im erdberührten Bereich im Zuge der Verfüllarbeiten
Noppenbahn über OK Gelände zur späteren Anpassung an der GOK positionieren

Ausführung bis ca. 50cm unter Geländeoberkante
Menge: 32,600 m

*Hinweis: AUSSENPUTZ AUF MAUERWERK*

**02.16 Putzgrundvorbehandlung mit Aufbrennsperre**
Putzgrundvorbehandlung bei stark saugnenden Untergründen
mit Wasser verdünnbare Grundierung, die das Aufbrennen verhindert für die Folgebeschichtung mit Kalk-, Kalkzementputzen
mit Wasser verdünnt,
einmalig streichen. spritzen oder rollen

Hersteller/ Produkt:
'.........'
Menge: 291,800 m2

**02.17 Anschluss an Fenster und Türen mittels Anputzdichtleiste**
Herstellen eines Putzanschlusses mit Anschlussleiste aus Hart-PVC an Fenstern und Türen zur Ausbildung eines schlagregendichten und UV-beständigen Anschlusses
Hart-PVC-Leiste selbstklebend, mit zusätzlichem Klebestreifen zur Aufnahme der Abdeckfolie

Anputzleiste 15mm

Hersteller/Produkt:
'.........'
Menge: 130,300 m

**02.18 Fugenband, vorkomprimiert an Fensterbankprofil**
Fugendichtband aus UV-beständigem EPDM-Moosgummi, mit einseitiger oder zweiseitiger Klebstoffsicht,
für Putzanschlüsse an Fensterbänke, Durchdringungen, usw. liefern und montieren

Profilbreite: ca. 10 - 15 mm
Höhe: 3 - 5 mm
für außen
Menge: 10,000 m

**02.19 Unterputz außen (Leichtputz Typ II)**
Aufbringen eines faserarmierten Unterputzes als Leichtputz Typ II mit Leichtzuschlagsstoffen, Mörtelgruppe DIN EN 998-: LW, CS II, Wc 2
(DIN 18550: PII),
als Außenputz auf hochwärmedämmenden Mauerwerk
Unterputzdicke ca. 15mm
fluchtgerecht verziehen und zeitgerechtes Aufrauen der Putzoberfläche

Hersteller/ Produkt:
'.........'
Menge: 291,800 m2

**02.20 Unterputz in Leibungen**
Verputzen der Leibungen mit Unterputz,
wie zuvor beschrieben
Leibungstiefe: ca. 15cm
Menge: 126,100 m

**02.21 Trennschnitt an angrenzende Bauteile**
Herstellen eines Trennschnites an angrenzenden Bauteilen, wie Geschossdecken, Vordächern, Holzbauteilen, etc. durch alle Putzlagen hindurch
Menge: 42,700 m

**02.22 Kantenschutz an Gebäudeecken**
Kantenschutz an Gebäudeecken mittels Gewebe-Eckschutzschiene an allen Gebäudeecken lot- und fluchtrecht in die nachfolgend beschriebenen Armierungsmasse einbetten
Format: 10/10cm

Hersteller/ Produkt:
'.........'
Menge: 45,800 m

**02.23 Kantenschutz an Gebäudeöffnungen**
wie zuvor beschrieben, jedoch an allen Ecken von Gebäudeöffnungen, wie Fenster, Türen, etc.
Format 10/10cm

Hersteller/ Produkt:
'.........'
Menge: 69,100 m

**02.24 Tropfkantenprofil im Sturzbereich**
Tropfkantenprofil auf Unterkanten im Sturzbereich mit der systemzugehörigen Armierungsmasse vollflächig aufbringen
Hersteller/ Produkt:
'.........'
Menge: 34,000 m

**02.25 Oberputz, Kalkzement Kratzputz**
Aufbringen eines Kalkzement Oberputzes als Normalputzmörtel,  Mörtelgruppe DIN EN 998-1: GP, CS II, Wc 2
(DIN 18550: PII),
als Außenputz auf hochwärmedämmenden Mauerwerk
Oberputzdicke: ca. 3mm
fluchtgerecht verziehen und zeitgerechtes Aufrauen der Putzoberfläche

Hersteller/ Produkt:
'.........'
Menge: 291,800 m2

**02.26 Oberputz in Leibungen**
Verputzen der Leibungen mit Unterputz,
wie zuvor beschrieben
Leibungstiefe: ca. 15cm
Menge: 126,100 m

**02.27 Gerüstankerverschluss, Putz**
Gerüstankerlöcher mit Gerüstanker-Stopfen schließen und entsprechend der vorhandenen Oberflächenstruktur verputzen und streichen

Ausführung: Gerüstankerverschluss
Putz: Kalkzementputz
Menge: 40,000 St

**02.28 Putzabschlussprofil Dach**
Putzabschlussprofil aus verzinktem Stahlblech mit PVC-Überzug, weiß
für Schichtdicke ca. 20mm, max.30mm
als oberer Abschluss der Fassade zum Dach
Menge: 53,000 m

**02.29 Putzträgerplatte, D = 60 mm**
Fassaden-Putzträgerplatte im Dachanschlussbereich

Putzträgerplatte vor vorhandendenen Ringbalken und Ausgleichsholzbalken (240 x 60 mm)
von OK MW-Wand bis UK Ortsgangbalken augeführt.

Geeignet für nachfolgenden Putzauftrag
Befestigung an die Ringbalken

Plattenhöhe: ca. 620 mm
Plattendicke: ca. 60 mm

2704_DET_DA_202 Ortsgangbildung
2704_DET_DA_204 Traufe Dach
Menge: 54,000 m

*Hinweis: MALERARBEITEN*

**02.30 zweimaliger Anstrich Silikat-Fassadenfarbe**
zweimaliger Anstrich der vorgenannten Putzflächen bestehend aus
Zwischenanstrich und Schlussanstrich

wasserverdünnbar, wetterbeständig, hoch wasserdampfdurchlässig, gut deckend,
mit mineralischen Charakter

Farbtonbeständigkeit: Fb-Code A1
Glanzgrad: G3 matt
Wasserdampfdurchlässigkeit: V1 (hoch)
Wasseraufnahmekoeffizient: W3 (niedrig)

Farbe: hellgrau/ weiß nach Wahl AG
Menge: 291,800 m2

**02.31 zweimaliger Anstrich Silikat-Fassadenfarbe Sockel**
wie zuvor beschrieben, jedoch
Ausführung im Sockel

Farbe: hellgrau nach Wahl AG
Menge: 69,800 m2

**02.32 Laibungen an Öffnungen**
Laibungen an Öffnungen streichen, wie zuvor beschrieben jeweils in entsprechendem Farbton, wie angrenzende Wand

Laibungstiefe: ca. 15cm
Menge: 130,100 m

### Titel 03 Arbeiten innen

#### Bereich 03.01 Wände

*Hinweis: StB-Wände*

**03.01.33 StB-Wände, Untergrundvorbehandlung**
Untergrundvorbehandlung Beton

Reinigen des Untergrundes von grober
Verschmutzung, von losen Verunreinigungen
(Substanzen wie Zement/Mörtelreste, anhaftender Staub, etc.) durch mechanisches abschleifen/ abbürsten/ abschaben.

- inkl. entfernen von Schalungsöl und Sinterschichten
- inkl. Nachbehandlung;
- inkl. Entsorgen der Verunreinigungsmaterials;
- inkl. aller erforderlichen Nebenarbeiten
und Schutzmaßnahmen.

Höhe bis ca. 3,91 im EG; bis ca. 5 m im OG

Ausführung; EG + Treppenbereiche
Menge: 121,000 m²

**03.01.34 StB-Wände, Grobspachtelung, Sichtbeton**
Ausgleichs- und Füllspachtelung von Betonflächen, zur Beseitigung von Betonnestern, Lunkern, Schalungsabsätzen und Ausbrüchen.

Das Angleichen der Oberfläche durch Nachschleifen ist mit einzukalkulieren.

Untergrund: Stb-Wände im Innenbereich
Untergrundvorbereitung: Ausgleichs- und Füllspachtelung
Bauteil: Wände

Angebotenes Fabrikat:

vom Bieter einzutragen
Menge: 121,000 m²

**03.01.35 StB-Wände, Grundierung, Sichtbeton**
Untergrundvorbereitung an Betonflächen
Ausführung in Abstimmung mit BÜ Beton,
Innenbereich.

Auftrag auf vorbeschriebene gereinigte und zum Teil vollflächig gespachtelte Oberfläche
als Grundbeschichtung auf Acrylatbasis,

-Auftrag im Streichvefahren
-Emissionsarm, lösemitttelfrei,
 verfestigend, geruchsneutral

Vorbereitung für nachfolgend beschriebene Anstriche
Menge: 121,000 m²

**03.01.36 StB-Wände, Feinspachtelung vollflächig, Sichtbeton**
Spachtelung von glatten Betonwänden vollflächig

Das Angleichen der Oberfläche durch Nachschleifen ist mit einzukalkulieren.
Qualitätsstufe : Q2
Spachtelmasse :

Angebotenes Fabrikat

vom Bieter einzutragen
Menge: 121,000 m²

**03.01.37 StB-Wände, Dispersions-Silikatlasur, Sichtbeton**
Beschichtung auf glatte, teilweise gespachtelte Sichtbetonoberflächen, mit Betonsilikatlasur, bestehend aus einer Grund-, Zwischen- und Schlussbeschichtung.

Beschichtungsart: Schlussbeschichtung
Untergrund: Sichtbeton, gespachtelte Teilflächen
Schlussbeschichtungsstoff: Dispersions-Silikatlasur
Deckvermögen: transparent
Glanz: stumpfmatt G3
Nassabriebbeständigkeit: R-Klasse 2
Farbton: farblos
Bauteil: Wände im Innenbereich
Angebotenes Fabrikat

ǀ__________ǀ
vom Bieter einzutragen
Menge: 121,000 m²

*Hinweis: MW-Wände*

**03.01.38 MW-Wände, Untergrundvorbehandlung**
Untergrundvorbehandlung MW-Wände
Reinigen des Untergrundes
von grober Verschmutzung, von losen Verunreinigungen,
einschließlich Nachbehandlung,
zur Verbesserung der Haftung,
inkl. Entsorgen der Verunreinigungsmaterials
Untergrund senkrecht.

Ausführung: Untergrund reinigen
Art des Untergrunds : Hochlochziegel
Menge: 403,000 m²

**03.01.39 MW-Wände, Grundierung vollflächig**
Vollflächige Spachtelung an Wand, innen,
Untergrund Hochlochziegel mit integrierter Dämmung

Ausführung auf vorbeschriebener gereinigter Oberfläche

inkl. Beispachteln von Ausbruchstellen im Mauerwerk, Lunkern, Rissen etc.

Flächenspachtelung durch vollflächiges Überziehen und
Glätten der gesamten Oberfläche

Art des Auftrags: Spritzbewurf

Angebotenes Fabrikat und Typ:

vom Bieter einzutragen
Menge: 403,000 m²

**03.01.40 MW-Wände, Kalkzementputz, 1-lagig**
Innenwandputz nach DIN V 18550 und DIN EN 13279 fluchtrecht herstellen, als Kalkgips-Wandputz, einlagig, im Innenbereich

Putzgrund:
Wände aus Hochlochziegel

Mörtelart: Normalputzmörtel (GP)
Putz: Kalk-Zementmörtel
Festigkeitsklasse: CS II
Anzahl Lagen: 1-lagig
Oberflächenbearbeitung: gefilzt
Oberflächenqualität: Q2 (Standard)
Schichtdicke Putz: 10 mm
Bauteil: Innenwand
Menge: 403,000 m²

**03.01.41 MW-Wände, Zulage für Mehrdicke Putz**
Zulage für evtl. Mehrstärken zu vorbeschriebenen Positionen, je 5 mm Dicke
Menge: 403,000 m²

*Hinweis: Trockenbauwände, glatt*

**03.01.42 GK-Wände, Untergrundvorbehandlung**
Untergrundvorbehandlung: Untergrund auf Eignung,
Trag- und Haftfähigkeit prüfen. Fläche säubern.
Anstrichflächen spachteln, geringe Schäden ausbessern, haftmindernde Rückstände entfernen, so dass ein durchgehend haftfähiger Untergrund vorhanden ist.
Wandflächen bis Höhe 3,50 m
Menge: 382,000 m²

**03.01.43 GK-Wand, Haftgrundierung**
Haftgrundierung an Wand, innen,
Untergrund aus Trockenbau (GKB und GKBI-Platten)
im Streichverfahren

Grundierung Haftvermittelnd auf Dispersionsbasis,
wasserverdünnbar, haftvermittelnd und emmisionsarm
geruchsneutral, volldeckend

Vorbereitung für nachfolgend beschriebene Anstriche
Menge: 382,000 m2

**03.01.44 GK-Wände, Dispersionsfarbe**
Dispersionsfarbe
auf Untergrund Gipskartonwand, verspachtelt,
Ausführung in Einzelflächen
bestehend aus einer Zwischen- und Schlussbeschichtung.

Farbton weiß

Angebotenes Fabrikat

ǀ__________ǀ
vom Bieter einzutragen
Menge: 382,000 m²

#### Bereich 03.02 Decken

*Hinweis: Trockenbaudecken, glatt*

**03.02.45 Gerüst über 3,5 m Treppenhaus**
*** Pauschalposition
Arbeitsgerüst für Arbeitshöhen über 3,50 m
über Treppenhaus
Aufstellung auf Treppe
Menge: 1,000 psch

**03.02.46 GK-Glattdecke, Verunreinigung entfernen**
Untergrundvorbehandlung: Untergrund auf Eignung, Trag- und Haftfähigkeit prüfen. Fläche säubern.
Anstrichflächen spachteln, geringe Schäden ausbessern, haftmindernde Rückstände entfernen, so dass ein durchgehend haftfähiger Untergrund vorhanden ist.
Menge: 96,000 m²

**03.02.47 GK-Glattdecke, Dispersionsfarbe, weiß**
Dispersionsfarbe auf Untergrund
abgehängte Decke GK glatt
Abhanghöhe ca. 2,60 m, max. 3,00 m
Ausführung in Einzelflächen

Beschichtungsaufbau in drei Arbeitsgängen bestehend aus:
Grundbeschichtung
Zwischenbeschichtung
Schlussbeschichtung

Anstrich mit Dispersionsfarbe, wasserverdünnbar, lösemittelfrei, stumpfmatt, deckend, Nassabriebbeständigkeit Klasse 3 DIN EN 13300 (waschbeständig), Kontrastverhältnis Klasse 2 DIN EN 13300 (98 bis 99,5), Glanzgrad matt

Farbton weiß
Menge: 96,000 m²

*Hinweis: Stahlbetondecken*

**03.02.48 StB-Decke, Untergrundvorbehandlung**
Untergrundvorbehandlung Beton

Reinigen des Untergrundes von grober
Verschmutzung, von losen Verunreinigungen
(Substanzen wie Zement/Mörtelreste, anhaftender Staub, etc.) durch mechanisches abschleifen/ abbürsten/ abschaben.

- inkl. entfernen von Schalungsöl und Sinterschichten
- inkl. Nachbehandlung;
- inkl. Entsorgen der Verunreinigungsmaterials;
- inkl. aller erforderlichen Nebenarbeiten
und Schutzmaßnahmen.

Höhe bis ca. 3,91 im EG

Ausführung im EG + Treppenbereich
Menge: 137,000 m²

**03.02.49 StB-Decke, Grundierung**
Untergrundvorbereitung an Betonflächen
Ausführung in Abstimmung mit BÜ  Beton, innen,
Grundanstrich mit Tiefgrund gemäß AB Typ V
Menge: 137,000 m²

**03.02.50 StB-Decke, Dispersions-Silikatlasur, weiß**
Beschichtung Decken auf glatte, teilweise gespachtelte Sichtbetonoberflächen, mit Betonsilikatlasur, bestehend aus einer Grund-, Zwischen- und Schlussbeschichtung.
Untergrund : Sichtbeton, gespachtelte Teilflächen
Kontrastverhältnis/Deckvermögen : Klasse 1
Glanz : stumpfmatt
Nassabriebbeständigkeit : Klasse 2
Farbton : weiß

Angeb. Fabrikat

vom Bieter einzutragen:
Menge: 137,000 m²

*Hinweis: Stahlbetondecken, Treppenlauf*

**03.02.51 StB-Decke, Treppenlauf, Untergrundvorbehandlung**
Untergrundvorbehandlung Beton

Reinigen des Untergrundes von grober
Verschmutzung, von losen Verunreinigungen
(Substanzen wie Zement/Mörtelreste, anhaftender Staub, etc.) durch mechanisches abschleifen/ abbürsten/ abschaben.

- inkl. entfernen von Schalungsöl und Sinterschichten
- inkl. Nachbehandlung;
- inkl. Entsorgen der Verunreinigungsmaterials;
- inkl. aller erforderlichen Nebenarbeiten
und Schutzmaßnahmen.

Ausführung an unterstem Treppenlauf im EG
Erschwernis aufgrund fehlender Stehhöhe ist einzukalkulieren
Menge: 7,000 m²

**03.02.52 StB-Decke, Treppenlauf, Grundierung**
Untergrundvorbereitung an Betonflächen
Ausführung in Abstimmung mit BÜ  Beton, innen,
Grundanstrich mit Tiefgrund gemäß AB Typ V

Ausführung an unterstem Treppenlauf im EG
Erschwernis aufgrund fehlender Stehhöhe ist einzukalkulieren
Menge: 7,000 m²

**03.02.53 StB-Decke, Treppenlauf, Dispersions-Silikatlasur, Sichtbeton**
Beschichtung Decken auf glatte, teilweise gespachtelte Sichtbetonoberflächen, mit Betonsilikatlasur, bestehend aus einer Grund-, Zwischen- und Schlussbeschichtung.

Untergrund : Sichtbeton, gespachtelte Teilflächen
Kontrastverhältnis/Deckvermögen :Klasse 1
Glanz : stumpfmatt
Nassabriebbeständigkeit : Klasse 2
Farbton : farblos

Angeb. Fabrikat

vom Bieter einzutragen:
Menge: 7,000 m²

**03.02.54 Schutzabdeckung**
Menge: 1,000 St

#### Bereich 03.03 Türen

**03.03.55 Verunreinigungen entfernen Verunreinigung abwaschen**
Verunreinigungen entfernen,
an Zargen aus verzinktem Stahl, grundiert
Maße
Türhöhen über 2,00 bis 2,20 m
Türbreiten über 0,76 bis 1,13 m

durch Abwaschen,
mit Wasser mit Netzmittelzusatz.
Menge: 3,000 St

**03.03.56 Anstrich Umfassungszarge, Breite bis 1,05 m**
Beschichtung mit Zweikomponenten-Polyurethanharzlack
an Umfassungszarge, innen,

Untergrund verzinkter Stahl, bauseitig grundiert,
inkl. Dichtprofile ein- und ausbauen (falls erforderlich)

Abwicklung der Bearbeitungsfläche über 20 bis 30 cm, Gesamtlänge der Zarge über 5 bis 6 m,
Grundierung werkseitig vorhanden
 1 Zwischenbeschichtung
 1 Schlußbeschichtung aus Zweikomponenten-Polyurethanharzlack mit DB- Zulassung, als Dickschicht,

Farbton RAL nach Wahl des AG
Menge: 3,000 St

#### Bereich 03.04 Boden

*Hinweis: Staubbindender Anstrich Kellergeschoss*
Das nachbeschriebene Beschichtungssystem besteht aus einer EP-Grundierung, einer EP-Kratzspachtelung und einer PU-Verlaufbeschichtung.

**03.04.57 Minderfeste Schichten entfernen, Stahlbeton**
Vorbereiten des Untergrundes,
Bodenflächen aus Stahlbeton (WU-Beton),

Minderfeste Schichten, Verunreinigungen, Schmutz, Staub und Fett vollflächig durch geeignete Maßnahmen wie z.B. Diamantschleifen fachgerecht entfernen,

Die Abreißfestigkeit muss nach der Untergrundvorbereitung im Mittel 1,5 N/mm² betragen, der kleinste Einzelwert darf 1,0 N/mm² nicht unterschreiten.

inkl. der erforderlichen Mindestnachbearbeitung, wie z.B. Entstauben etc.

inkl. aller erforderlichen Nebenarbeiten und Schutzmaßnahmen.
Menge: 100,000 m2

**03.04.58 Grundbeschichtung**
Grundbeschichtung
auf Stahlbeton

Auftrag auf vorbeschriebene gereinigte Oberflächen
als Grundbeschichtung aus 2K-Epoxidharz,

Technische Eigenschaften:
- total solid,
- gut chemikalienbeständig
- dauernassbelastbar
- mechanisch belastbar, Druckfestigkeit > 65 N/mm²
- emissionsminimiert
- geprüft nach den AgBB-Prüfkriterien für VOC-Emissionen aus innenraum-relevanten Bauprodukten
- unpigmentiert
- geeignet bei rückseitiger Feuchteeinwirkung mit verlängerter Belastungsdauer (240 Tage) gem. Instandsetzungsrichtlinie des DAfStb, Teil 4, Absatz 5.5.15.

Beschichtung geeignet für nachbeschriebene Kratzspachtelung
Menge: 100,000 m2

**03.04.59 Kratzspachtelung, Rautiefe bis 2 mm**
Kratzspachtelung
auf Stahlbeton und Zementestrich

Auftrag auf vorbeschriebene Grundbeschichtung aus 2K-Epoxidharz,

Kratzspachtelung auf feinrauhen, ebenen Untergrund
mit 2K-Epoxidharz und Beimischung von feuergetrocknetem Quarzsand mit Körnung ca. 0,1 bis 0,4 mm auftragen, Mischverhältnis nach Herstellerangaben

für Rautiefen bis 2 mm,

Technische Eigenschaften:
- Total solid
- Druckfestigkeit: > 65 N/mm²,
- unpigmentiert,
- geprüft nach den AgBB-Prüfkriterien für VOC-Emissionen aus innenraum-relevanten Bauprodukten
- unpigmentiert
- geeignet bei rückseitiger Feuchteeinwirkung mit verlängerter Belastungsdauer (240 Tage) gem. Instandsetzungsrichtlinie des DAfStb, Teil 4, Absatz 5.5.15.
Menge: 100,000 m2

**03.04.60 Schlussbeschichtung**
Schlussbeschichtung
auf Stahlbeton und Zementestrich

Auftrag auf vorbeschriebene Kratzspachtelung aus 2K-Epoxidharz- Grundierung mit Quarzsandmischung,
als Schlussbeschichtung/ Verlaufbeschichtung aus 2K-Polyurethanharz,

Schichtdicke 1 mm,
rutschhemmend mind. R9,

Technische Eigenschaften:
- emissionsminimiert
- AgBB-konform,
- VOC-Gehalt < 1%,
- lackverträglich,
- rissüberbrückend,
- Reißdehnung: ca. 40%,
- Shore-Härte ca. D 62,
- mechanisch belastbar,

Oberfläche glänzend, pigmentiert
Farbton: Standardfarbton grau nach Wahl des AG
Menge: 100,000 m2

**03.04.61 Beschichtung Sockel, 15cm**
Arbeits- und Beschichtungsvorgänge
(Entfernen minderfester Schichten, Grundbeschichtung, Kratzspachtelung, Schlußbeschichtung)
für staubbindenden Anstrich
wie vorbeschrieben,

jedoch im Sockelbereich, auf vertikalen Flächen
Sockelhöhe ca. 15 cm.
Menge: 118,000 m

*Hinweis: StB-Treppe, Fertigteile*
Aufmaß abhängig von optischer Qualität der Fertigteile: Nach gemeinsamer Prüfung mit AG (visuell, ggf. Referenzfläche); nur bei Abweichungen von Sichtbetonqualität (z. B. Flecken, Unebenheiten) ausführen.

**03.04.62 Stb-Treppe, die Randfugen abschneiden**
die Fugen aus PE-Schaum oberflächenbündiges abschneiden
Menge: 27,000 m

**03.04.63 Stb-Treppe, Randfuge/Arbeitsfuge schließen, Silikon und Füllprofil**
*** EP-Aufgliederung gefordert
Abgeschnittene Arbeitsfuge/Randfuge schließen,
mit Hinterfüllprofil und Abdichtung aus Silikonmasse, inkl. Vorbehandlung.
Fugentyp: Randfuge/Arbeitsfuge
Arbeitsschritt: schließen
Fugeneinlage: Silikon und Füllprofil
es ist eine vollständige Verdeckung der Randabschlußfuge zu gewährleisten
Ausführung: Treppenbereiche
- seitlich an aufgehende Bauteile
- Anschluss Bodenbelag/Treppe
Menge: 27,000 m

**03.04.64 StB-Treppe, Untergrundvorbehandlung**
Untergrundvorbehandlung Beton

Reinigen des Untergrundes von grober
Verschmutzung, von losen Verunreinigungen
(Substanzen wie Zement/Mörtelreste, anhaftender Staub, etc.) durch mechanisches abschleifen/ abbürsten/ abschaben.

- inkl. entfernen von Schalungsöl und Sinterschichten
- inkl. Nachbehandlung;
- inkl. Entsorgen der Verunreinigungsmaterials;
- inkl. aller erforderlichen Nebenarbeiten
und Schutzmaßnahmen.

Ausführung: Treppenbereiche
Menge: 17,000 m²

**03.04.65 StB-Treppe, Grobspachtelung, Sichtbeton**
Ausgleichs- und Füllspachtelung von Betonflächen, zur Beseitigung von Betonnestern, Lunkern, Schalungsabsätzen und Ausbrüchen.

Das Angleichen der Oberfläche durch Nachschleifen ist mit einzukalkulieren.

Untergrund: Stb-Wände im Innenbereich
Untergrundvorbereitung: Ausgleichs- und Füllspachtelung
Bauteil: StB-Treppe

Angebotenes Fabrikat:

vom Bieter einzutragen
Menge: 17,000 m²

**03.04.66 StB-Treppe, Kantenschutz Stufen, 150 cm lang**
Einbau und Verspachtelung von Treppenkantenschutz- bzw. Abschlussprofilen an den Stufenvorderkanten, einschl. Ausrichten und Fixieren; Übergänge in das Spachtelsystem bündig einarbeiten
Menge: 36,000 St

**03.04.67 StB-Treppe, Grundierung, Sichtbeton**
Untergrundvorbereitung an Betonflächen
Ausführung in Abstimmung mit BÜ Beton,
Innenbereich.

Auftrag auf vorbeschriebene gereinigte und zum Teil vollflächig gespachtelte Oberfläche
als Grundbeschichtung auf Acrylatbasis,

-Auftrag im Streichvefahren
-Emissionsarm, lösemitttelfrei,
 verfestigend, geruchsneutral

Vorbereitung für nachfolgend beschriebene Anstriche
Menge: 17,000 m²

**03.04.68 StB-Treppe, Feinspachtelung vollflächig, Sichtbeton**
Spachtelung von glatten Betonwänden vollflächig

Das Angleichen der Oberfläche durch Nachschleifen ist mit einzukalkulieren.
Qualitätsstufe : Q2
Spachtelmasse :

Angebotenes Fabrikat

vom Bieter einzutragen
Menge: 17,000 m²

**03.04.69 StB-Treppe, Dispersions-Silikatlasur, Sichtbeton**
Beschichtung auf glatte, teilweise gespachtelte Sichtbetonoberflächen, mit Betonsilikatlasur, bestehend aus einer Grund-, Zwischen- und Schlussbeschichtung.

Beschichtungsart: Schlussbeschichtung
Untergrund: Sichtbeton, gespachtelte Teilflächen
Schlussbeschichtungsstoff: Dispersions-Silikatlasur
Deckvermögen: transparent
Glanz: stumpfmatt G3
Nassabriebbeständigkeit: R-Klasse 2
Farbton: farblos
Bauteil: Wände im Innenbereich
Angeb. Fabrikat : '....'
Menge: 17,000 m²

### Titel 04 Stundenlohnarbeiten

**04.70 Stundensatz Polier**
Stundenlohnarbeiten durch Polier, Lohngruppe 4
der Verrechnungssatz für die jeweilige Arbeitskraft umfasst sämtliche Aufwendungen wie Lohn- und Gehaltskosten, Lohn- und Gehaltsnebenkosten, Zuschläge, lohngebundene und lohnabhängige Kosten, sonstige Sozialkosten, Gemeinkosten, Wagnis und Gewinn. Ausführung gemäß Einzelbeschreibung.
Menge: 30,000 h

**04.71 Stundensatz Fachwerker**
Stundenlohnarbeiten durch Fachwerker, Lohngruppe 2
der Verrechnungssatz für die jeweilige Arbeitskraft umfasst sämtliche Aufwendungen wie Lohn- und Gehaltskosten, Lohn- und Gehaltsnebenkosten, Zuschläge, lohngebundene und lohnabhängige Kosten, sonstige Sozialkosten, Gemeinkosten, Wagnis und Gewinn. Ausführung gemäß Einzelbeschreibung.
Menge: 60,000 h

**04.72 Stundensatz Helfer**
Stundenlohnarbeiten durch Helfer, Lohngruppe 1
der Verrechnungssatz für die jeweilige Arbeitskraft umfasst sämtliche Aufwendungen wie Lohn- und Gehaltskosten, Lohn- und Gehaltsnebenkosten, Zuschläge, lohngebundene und lohnabhängige Kosten, sonstige Sozialkosten, Gemeinkosten, Wagnis und Gewinn. Ausführung gemäß Einzelbeschreibung.
Menge: 30,000 h

**04.73 Stundensatz Maschinen**
Arbeiten, welche nicht in den Positionen erfasst sind und gegen Nachweis zur Ausführung kommen:
Maschinen
Menge: 10,000 h
